# Grup electrògen

- Propietat de l'arxiu: CYPE INGENIEROS, S.A.
- Format: FIEBDC-3/2002
- Divisa: EUR
- Costos indirectes: 3.00 %
- IVA: 21.00 %

## I Instal·lacions

### IE Elèctriques

#### IER Generadors d'energia elèctrica

**IER010** U Grup electrògen.
Grup electrògen de funcionament manual, gamma industrial, amb motor dièsel, model KDW 1003 Kohler i alternador Mecc Alte trifàsic de 230/400 V de tensió i 50 Hz de freqüència a 1500 r.p.m., model AK-009 "INMESOL", de 8 kVA de potència de funcionament principal (PRP) i 9 kVA de potència de funcionament de temps limitat (LTP), de 1300x580x1298 mm, format per un conjunt de motor i alternador sobre bastidor d'acer d'alta resistència, revestit amb una capa de fosfat de zinc i acabat amb pintura de polièster, dipòsit de combustible de 80 litres de capacitat, motor refrigerat per aigua amb ventilador mecànic, silenciador, alternador de càrrega de bateria amb presa a terra, bateria d'arrencada amb protecció de borns, connector per a piqueta de presa de terra (no inclosa en aquest preu), proteccions de seguretat en parts calentes, mòbils i amb electricitat, i quadre elèctric de protecció, distribució i control per a arrencada manual, compost per una central digital model DSE 3110, clau de contacte, polsador de parada d'emergència, instruments de mesura, proteccions magnetotèrmiques, protecció diferencial i fusibles. Inclús accessoris necessaris per la seva correcta instal·lació. Totalment muntat, connexionat i posada en marxa per l'empresa instal·ladora per a la comprovació del seu correcte funcionament.
Inclou: Muntatge, fixació i nivellació. Connexionat i posta en marxa.
Criteri d'amidament de projecte: Nombre d'unitats previstes, segons documentació gràfica de Projecte.
Criteri de mesura d'obra: Es mesurarà el nombre d'unitats realment executades segons especificacions de Projecte.

| Codi | Ut | Descripció | Rendiment | Preu | Import |
|---|---|---|---|---|---|
| mt35gei040qa | U | Grup electrògen de funcionament manual, gamma industrial, amb motor dièsel, model KDW 1003 Kohler i alternador Mecc Alte trifàsic de 230/400 V de tensió i 50 Hz de freqüència a 1500 r.p.m., model AK-009 "INMESOL", de 8 kVA de potència de funcionament principal (PRP) i 9 kVA de potència de funcionament de temps limitat (LTP), de 1300x580x1298 mm, format per un conjunt de motor i alternador sobre bastidor d'acer d'alta resistència, revestit amb una capa de fosfat de zinc i acabat amb pintura de polièster, dipòsit de combustible de 80 litres de capacitat, motor refrigerat per aigua amb ventilador mecànic, silenciador, alternador de càrrega de bateria amb presa a terra, bateria d'arrencada amb protecció de borns, connector per a piqueta de presa de terra (no inclosa en aquest preu), proteccions de seguretat en parts calentes, mòbils i amb electricitat, i quadre elèctric de protecció, distribució i control per a arrencada manual, compost per una central digital model DSE 3110, clau de contacte, polsador de parada d'emergència, instruments de mesura, proteccions magnetotèrmiques, protecció diferencial i fusibles. (material) | 1.000 | 3789.50 | 3789.50 |
| mo003 | h | Oficial 1ª electricista. (mà d'obra) | 0.288 | 26.41 | 7.61 |
| mo102 | h | Ajudant electricista. (mà d'obra) | 0.288 | 22.70 | 6.54 |
| % | % | Costos directes complementaris | 2 % | 3803.65 | 76.07 |
|  |  | Costos directes |  |  | 3879.72 |
